# Anmietung von Arbeitsbühnen
Angebotsaufforderung (GAEB DA XML 3.3, DA83)
Projekt: 6262079
Währung: EUR
Vergabeart: Öffentliche Ausschreibung
Eröffnung: 30.07.2026 08:00:00
Ende der Zuschlagsfrist: 25.08.2026
Ausführungsbeginn: 01.09.2026
Ausführungsende: 31.08.2027
Erstellt mit: GXML Toolbox V3.3 R20220330, ORCA AVA 27 27.00.00, 29.06.2026

## 00 Rahmenvertrag für die Anmietung von mobilen Arbeitsbühnen ab

*Hinweis: Auftraggeber*
Stiftung Preußische Schlösser und Gärten Berlin- Brandenburg

Leistungsbereich: Rahmenvertrag für die Anmietung von  mobilen LKW- und selbstfahrenden-Arbeitsbühnen,
sowie Ketten-Teleskop-Arbeitsbühnen

Einsatzbereich:  Alle Gärten und Liegenschaften
  der Stiftung Preußische
  Schlösser und  Gärten
  Berlin-Brandenburg

Bauherrin:  Stiftung Preußische Schlösser und  Gärten
Berlin-Brandenburg
vertreten durch den
Generaldirektor Prof. Dr.
Christoph Martin Vogtherr

Postfach 601462
14414 Potsdam

Planung:  SPSG Gartendirektion
Am Grünen Gitter 7
14469  Potsdam
Tel: 0331/ 9694309
Fax: 0331/ 9694109

Fachbereiche/ Liegenschaften der Abt. Gärten mit Ansprechpartner:

- Sanssouci
Revier I, Frau Pflanz 0331- 9694220, 0175- 2220936, Herr Tervooren 0160-90775275
Revier II, Herr Muschick 0331-9694-236, 0151-14809797
Revier III/ Herr Hannemann 0331-9694-237, 0175-9308028

- Neuer Garten
Herr Giese 0331-9694-541, 0151 - 14809806
Herr Krätschell 0331 - 9694540, 0175-9308026

- Park Babelsberg
Frau Reichelt 0331-97991781, 0151-14809810

- Pfaueninsel/Glienicke/Grundewald
Herr Uhlig 030-80586833, 0175-9308037

- Schlossgarten Charlottenburg
Herr Klein 030-9308038, 0175-9308038
Frau Badouin 0175-2220938

- Rheinsberg/Schönhausen
Herr Gebauer 033931-34363, 0151-14809801

*Hinweis: Vorbemerkungen*
Vorbemerkung für die Anmietung von mobilen LKW- und selbstfahrenden -Arbeitsbühnen sowie Ketten-Teleskop-Arbeitsbühnen

Leistungsumfang / Bedarf

- Für Baumpflegearbeiten in den Gärten der SPSG werden verschiedene Typen von Arbeitbühnen benötigt. Der Bedarf aller Fachbereiche/Reviere ist im LV jeweils in in Gesamt-Arbeitstage (5 Tage je Woche, z.B. Mo-Fr. oder 5 hintereinander folgende Arbeitstage ohne Sa. u. So., Arbeitskernzeit pro Tag 07:00 Uhr bis 15:00 Uhr) angegeben. Der Bedarf im Fachbereich Rheinsberg ist nachfolgend gesondert aufgeschlüsselt, um den erhöhten Aufwand beim An- und Abtransport in der Kalkulation berücksichtigen zu können. Eine zeitgleiche Anmietung der jeweils erforderlichen Arbeitsbühne - / Typen durch die Fachbereiche, ist besonders in den Monaten Januar, Februar, Juli, August, Oktober, November, Dezember gegeben, da hier die Arbeitsschwerpunkte der Baumpflegearbeiten liegen. D.h. es könnten zeitgleich z.B. 3 gleiche Arbeitsbühnen in drei verschiedenen Fachbereichen benötigt werden.

- Für den Fachbereich Rheinsberg gelten pro Jahr folgende Anforderungen:
- 10 Tage selbstfahrende Arbeitsbühne,PH 13-15m
- 10 Tage LKW-Arbeitsbühne PH 20-24m
- Diese Angaben sind in den Positionen des LV enthalten.

Als besonders vereinbart gilt und ist Vertragsbestandteil:

- Der Vorlauf für eine Anmietung beträgt in der Regel ca. eine Woche und wird seitens des Auftraggebers (durch die Fachbereichsleitung oder Vertretung) mit dem Auftragnehmer abgesprochen. Für notwendige Sofort- einsätze gelten nach Möglichkeit kürzere Fristen, ohne das dies zu einer Veränderung der Vergütung führt.

- Ein Arbeitstag umfasst eine Arbeitskernzeit von 07:00 bis 15:00 Uhr jeweils Mo. bis Fr. Die Bereitstellung der Mietsache zur vollen Nutzung an den vereinbarten Arbeitstagen, ist Bedingung und entsprechend mit einzukalkulieren.  Eine Bereitstellung der Mietsache vor dem allgemeinen Arbeitsbeginn und unter Beachtung der Einweisung in die Bedienungstechnik ist daher gefordert. Idealerweise bzw.  der Wunsch des AG ist es, wenn die Mietsache bereits am Ende der Arbeitszeit des Vortages bereitgestellt wird.

- Der An- und Abtransport der angemieteten Technik zum jeweiligen Einsatzort (siehe Vorseite) einschließlich der Einweisung in die Bedienungstechnik erfolgt seitens des Auftragnehmers und ist in den Einheitspreis mit einzukalkulieren.

- Ebenfalls sind eventuell anfallende Transport-Mehrkosten wie Maut etc.in den Einheitspreis mit einzukalkulieren.

- Die gesetzlich vorgeschriebenen Sicherungsmittel / -Gurte (Arbeitsschutz) sind seitens des AN für jede angemietete Arbeitsbühne zu stellen und werden nicht extra vergütet.

- Kraftstoffregelung: vollgetankt erhalten / vollgetankt zurück.

- Die Verlängerung einer vorher vereinbarten Mietdauer erfolgt nach Absprache in beiderseitigem Einvernehmen. Witterungsbedingt (Wind, Niederschläge wie Regen, Schnee, Hagel, Vereisungen) kann die Nichtinanspruchnahme der Mietsache (Stehtag) schriftlich oder/und telefonisch durch den AG (Auftraggeber) an den AN (Auftragnehmer) erfolgen. Für diesen Zeitraum erfolgt nur die Vergütung der jeweiligen Maschinenbruchversicherung, nicht jedoch der Arbeitsbühne selbst. Die Ausfallzeit wird in der Regel nach hinten verlängert. Grundsätzlich besteht jedoch kein Anspruch auf Verlängerung seitens des AG.

- Bei Nichtfunktion einer Arbeitsbühne erfolgen seitens des AN entsprechende Serviceleistungen zur Wiederherstellung der Funktion; Ausfälle über einen Zeitraum von mehr als 2 Stunden werden vom AG erfaßt und als Gutschrift gewertet. Bei länger andauernden Reparatur- und Wartungsarbeiten erfolgt eine gleichwertige Bereitstellung einer Ersatzarbeitsbühne seitens des AN. Die Arbeitszeit des AG beträgt von Mo. bis Fr. je 8 Stunden.

- Die Ausschreibung dieser Leistung gilt zunächst für einen Zeitraum von einem Jahr (01.09.2026 bis 31.08.2027), beginnend mit der Auftragserteilung in 2026. Der Vertrag sieht die Option einer Vertragsverlängerung (bei beiderseitigem Einvernehmen) um ein weiteres Jahr (01.09.2027 bis 31.08.2028) unter der Voraussetzung vor, dass die Arbeiten stets zur vollsten Zufriedenheit seitens der Stiftung Preußische Schlösser und Gärten Berlin-Brandenburg ausgeführt wurden. Das im Jahr 2026 vorgelegte Angebot (entsprechend der Beauftragung ab 2026) ist ebenfalls die Vertragsgrundlage der Vertragsverlängerung.

- Der Bedarf an Arbeitsbühnen mißt sich am tatsächlichen Bedarf der einzelnen Fachbereiche im Jahr 2026. Da eine stetige Fortsetzung in der Höhe des Bedarfes auf Schätzungen beruht, müssen sowohl Unter- und Übernutzungen in die Angebote ein- kalkuliert werden. So darf bei Unternutzung des Leistungsumfangs kein Verdienstausfall geltend gemacht werden. Bei einem Bedarf über den veranschlagten Leistungsumfang hinaus, bleiben die im Angebot enthaltenen Konditionen konstant und werden bei einer Übernutzung fortgesetzt.

- Die ausgeschriebene Maschinenbruchversicherung ohne Selbstbeteiligung des AG ist vom Auftraggeber ausdrücklich gefordert und ist vom Anbieter zu kalku- lieren und in das Leistungsverzeichnis einzutragen. Die Maschinenbruchversicherung beinhaltet jegliche Haftpflichtrisiken-/ Schäden und Vollkaskoschutz für die gesamte Mietsache (Fahrzeug  und Anhänger mit den entsprechenden technischen Einrichtungen und Aufbauten).

Referenzen / Leistungsfähigkeit und Fuhrpark:
zur Angebotseröffnung ist der Umfang des für die Vermietung zur Verfügung stehenden eigenen Fuhrparks schriftlich darzulegen.

**1 LKW- Arbeitsbühne, PH 20-24m**
LKW- Arbeitsbühne, PH 20-24m bei Mietdauer ab einer Arbeitswoche (5 Tage) Diesel, Eigengewicht ca. 3,5t, Korb dreh/schwenkbar, Drehbereich >200°,  H-Abstützung. Einschl. An-/Abtransport der Arbeitsbühne.
Menge: 25,000 Tage

**2 Maschinenbruchversicherung**
Maschinenbruchversicherung (Haftpflicht+Vollkasko) ohne Selbstbeteiligung für Arbeitsbühne der Pos. 2.
Menge: 25,000 Tage

**3 LKW- Arbeitsbühne, PH 20-24m mit Baumpflegekorb**
LKW- Arbeitsbühne, PH 20-24m bei Mietdauer ab einer Arbeitswoche (5 Tage) Diesel, Eigengewicht ca. 3,5t, Baumpflege-Korb dreh/schwenkbar, (kein Elektrokorb für Hochspannungsbereiche),  Drehbereich >200°,  im Profil abstützbar, H-Abstützung. Einschl. An-/Abtransport der Arbeitsbühne.
Menge: 25,000 Tage

**4 Maschinenbruchversicherung**
Maschinenbruchversicherung (Haftpflicht+Vollkasko) ohne Selbstbeteiligung für Arbeitsbühne der Pos. 3.
Menge: 25,000 Tage

**5 LKW- Arbeitsbühne, PH 24-26m**
LKW- Arbeitsbühne, PH 24-26m bei Mietdauer ab einer Arbeitswoche (5 Tage) Diesel, Eigengewicht ca. 3,5t, Korb dreh/schwenkbar, Drehbereich >200°,  H-Abstützung. Einschl. An-/Abtransport der Arbeitsbühne.
Menge: 80,000 Tage

**6 Maschinenbruchversicherung (Haftpflicht+Vollkasko) ohne**
Maschinenbruchversicherung (Haftpflicht+Vollkasko) ohne Selbstbeteiligung für Arbeitsbühne der Pos. 5.
Menge: 80,000 Tage

**7 LKW- Arbeitsbühne, PH 30m mit Baumpflegekorb**
LKW- Arbeitsbühne, PH 30m bei Mietdauer ab einer Arbeitswoche (5 Tage) Diesel, Plattformhöhe ca. 30m, Eigengewicht ca. 7,5t, Baumpflege-Korb dreh/schwenkbar, kein Elektrokorb,  Drehbereich >200°,  im Profil abstützbar, H-Abstützung. Einschl. An-/Abtransport der Arbeitsbühne.
Menge: 70,000 Tage

**8 Maschinenbruchversicherung (Haftpflicht+Vollkasko) ohne**
Maschinenbruchversicherung (Haftpflicht+Vollkasko) ohne Selbstbeteiligung für Arbeitsbühne der Pos.7.
Menge: 70,000 Tage

**9 Arbeitsbühne selbstfahrend, PH 12-15m**
Arbeitsbühne selbstfahrend, PH 12-15m, bei Mietdauer ab einer Arbeitswoche (5 Tage) Diesel, Plattformhöhe ca. 13-15m, Eigengewicht ca. 7,5t, Korb dreh/schwenkbar, Drehbereich 360°, Gelenkarm 2-teilig. Einschl. An-/Abtransport der Arbeitsbühne.
Menge: 20,000 Tage

**10 Maschinenbruchversicherung (Haftpflicht+Vollkasko) ohne**
Maschinenbruchversicherung (Haftpflicht+Vollkasko) ohne Selbstbeteiligung für Arbeitsbühne der Pos. 9.
Menge: 20,000 Tage

**11 Teleskop-Gelenk Arbeitsbühne selbstfahrend, PH 10-12m,**
Teleskop-Gelenk Arbeitsbühne selbstfahrend, PH 10-12m, bei Mietdauer ab einer Arbeitswoche (5 Tage) Diesel, - Allrad, Eigengewicht ca. 4,5t, Korb dreh/schwenkbar, Einschl. An-/Abtransport der Arbeitsbühne.
Menge: 10,000 Tage

**12 Maschinenbruchversicherung (Haftpflicht+Vollkasko) ohne**
Maschinenbruchversicherung (Haftpflicht+Vollkasko) ohne Selbstbeteiligung für Arbeitsbühne der Pos. 11.
Menge: 10,000 Tage

**13 Arbeitsbühne selbstfahrend, PH 25/27m, bei Mietdauer ab**
Arbeitsbühne selbstfahrend, PH 25-27m, bei Mietdauer ab einer Arbeitswoche (5 Tage) Diesel, Plattformhöhe ca. 25/27m, Eigengewicht ca. 15t, Korb dreh/schwenkbar, Drehbereich 360°, . Einschl. An-/Abtransport der Arbeitsbühne.
Menge: 5,000 Tage

**14 Maschinenbruchversicherung (Haftpflicht+Vollkasko)**
Maschinenbruchversicherung (Haftpflicht+Vollkasko) ohne Selbstbeteiligung für Arbeitsbühne der Pos. 13.
Menge: 5,000 Tage

**15 Scheren - Arbeitsbühne selbstfahrend, PH 10-12m, bei**
Scheren - Arbeitsbühne selbstfahrend, PH 10-12m, bei Mietdauer ab einer Arbeitswoche (5 Tage) Diesel, Allrad Eigengewicht ca. 3,5t, Einschl. An-/Abtransport der Arbeitsbühne.
Menge: 100,000 Tage

**16 Maschinenbruchversicherung (Haftpflicht+Vollkasko) ohne**
Maschinenbruchversicherung (Haftpflicht+Vollkasko) ohne Selbstbeteiligung für Arbeitsbühne der Pos. 15.
Menge: 100,000 Tage

**17 Ketten-Teleskop-Arbeitsbühne mit PH 30-32m auf LKW Pritsche**
Ketten-Teleskop-Arbeitsbühne, z.B. LEO 30 - Teupen,
PH 30-32,
auf 7,5t-Lkw-Pritsche (z.B. Mitsubishi Fuso Canter) bzw. auf Anhänger (mit DIN-Zugöse) zum Umsetzen im Park.
Arbeitsbühnenantrieb: Elektro + Motor, bei Mietdauer ab einer Arbeitswoche (5 Tage) Diesel, Baumpflege-Korb dreh/schwenkbar, Drehbereich 360°.
Arbeitsbühneneigengewicht gesamt mit Ketten 5t, (Gummiketten) - Gesamtgewicht des Gespanns beachten!
Einschl. An-/Abtransport der Arbeitsbühne auf Lkw/ Anhänger.
Mietumfang ca.: 50% Babelsberg, 50% Pfaueninsel
Mietumfang zu ca. 50% im Schloßpark Babelsberg
Menge: 100,000 Tage

**18 Maschinenbruchversicherung (Haftpflicht+Vollkasko)**
Maschinenbruchversicherung (Haftpflicht+Vollkasko) ohne Selbstbeteiligung für Arbeitsbühne der Pos. 17.
Menge: 100,000 Tage

**19 LKW- Arbeitsbühne, PH 32-34m**
LKW- Arbeitsbühne, PH 32-34m bei Mietdauer ab einer Arbeitswoche (5 Tage) Diesel, Plattformhöhe ca. 32m, Eigengewicht ca. 16t, Korb dreh/schwenkbar, Drehbereich >200°,  H-Abstützung. Einschl. An-Abtransport der Arbeitsbühne.
Menge: 10,000 Tage

**20 Maschinenbruchversicherung (Haftpflicht+Vollkasko)**
Maschinenbruchversicherung (Haftpflicht+Vollkasko) ohne Selbstbeteiligung für Arbeitsbühne der Pos.19.
Menge: 10,000 Tage
